# Schlosser/ Balkone
Angebotsaufforderung (GAEB 90, DA83)
Währung: EUR

## Schlosser/ Balkone
Datum: 03.02.25

*Hinweis*
BAUVORHABEN:  Turmstr. 62
  10551 Berlin

GEWERK:  Schlosserarbeiten

Angaben zum Bauwerk
Mehrfamilienhaus, Baujahr 1912

Ausführungsort:
Vorderhaus,

ANGABEN ZUM BAUWERK

Bei dem Gebäude handelt sich um ein 4 Geschosser (EG,
1.-4.OG, Geschosshöhe ca. 3,00m) in Berlin.

Ausführungszeitraum:
................
Bauleiter: Hr. Broese
'

....................................................'

Gewährleistung

Für die Gewährleistung gelten die Bestimmungen des
13, VOB/B.
Abweichend davon beträgt die Gewährleistungsfrist 5
Jahre.

Sie beginnt -auch bei erfolgter Teilabnahme- mit der
(Schluß-)Abnahme
der gesamten vertraglichen Leistungen.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Beginn der Ausführung
- geprüfte Planübergabe an AG 19.03.2025
- Bauanlaufbesprechung 20.03.2025
- geplant Beginn Ausführung 07.04.2025
- Fertigstellung  07.06.2025

### Bereich 1 Schlosser/Balkonarbeiten

#### Abschnitt 1.1 Einrichten der Baustelle

**1.1.11 Sondernutzung**
Beantragung der Sondernutzung von Straßenland.
Beantragung der Verkehrsrechtlichen Anordnung bei den
zust. Behörden.
Aufbau einer Parkverbotszone
Überwachnung und ggf. Anpassung über die Zeit Maßnahme.

Erstellen eines Pflasterprotokolls.
Absprache mit der Verwaltung / Bauleitung
Menge: 1,000 St

*Hinweis*
Einrichten, Vorhalten und Räumen der Baustelle

**1.1.12 Stellung eines Baustromanschluss**
Stellung eines Baustromanschluß

(Baustromverteiler)Beauftragung eines
Elekrofachbetriebes zur Herstellung,Vorhaltung
und Demotage eines für die einzusetzenden
Maschinen geeigneten Stromanschlusses.
Setzen eines Zwischenzählers.
Grundstandzeit: 12 Wochen

Baustromverteiler nach DIN VDE 0100 -704
mit einer Anschlussleistung von 24 kVA bestückt mit:

1 NH00-Sicherungslasttrennschalter 63A mit Bügelklemmen
10 - 50 mm²
1 DS-Zählerplatz inkl. Zähler nach DIN 43870/2
1 Hauptschalter 3-pol. 63A mit Sicherungselement 3/35 A
(E33)
1 FI-Schutzschalter 4-pol. 40A/30mA
1 CEE-Steckdose 5/32A 400V/6h ohne Vorsicherung -direkt
ab FI-2 CEE-Steckdosen 5/16A 400V/6h mit je 1
Leitungsschutzschalter 3/16A -C-
3 Schutzkontaktsteckdosen 2/16A 230V mit je 1
Leitungsschutzschalter 1/16A-C

Die notwendigen Anträge und Meldungen beim zuständigen
EVU hat der Auftragnehmer, ohne gesonderte Vergütung,
rechtzeitig vorzunehmen.

Der Bauanschluss ist während der gesamten Baumaßnahme
vorzuhalten, und nur in Absprache mit der Bauleitung
des AG zu demontieren.
Menge: 1,000 psch

**1.1.13 Geräte und Werkzeuge liefern, vorhalten und entfernen**
Liefern, vorhalten und wieder entfernen aller zur
Ausführung der Arbeiten benötigten Geräte und
Werkzeuge.
Menge: 1,000 psch

*Hinweis*
Bauwagen, Lagerplatz bzw. mobilen Bauzaun aufstellen
bzw. einrichten

**1.1.14 Bauwagen aufstellen, vorhalten und entfernen**
Aufstellen, vorhalten und wieder entfernen eines
Bauwagens nach Vorschrift der Arbeitsstättenverordnung
  45 für die vertraglich vereinbarte Ausführungsfrist.
Für eine Grundeinsatzzeit von '12' Wochen.
Menge: 1,000 St

**1.1.15 Lagerplatz mit Mobilzaun einrichten, vorhalten und entfernen**
Einrichten eines gesicherten Lagerplatzes durch
aufstellen und vorhalten eines Mobilzaunes in
ausreichender Höhe einschließlich auf- und abbauen,
sowie räumen des Platzes.
Höhe: '.....' m
Für eine Grundeinsatzzeit von '12' Wochen.
Menge: 20,000 m

**1.1.16 Vorhalten des Lagerplatzes über Grundeinsatzzeit hinaus**
*** Bedarfsposition ohne GB
Vorhalten des vorbeschriebenen Lagerplatzes aus
Mobilzaunelementen über die vereinbarte
Grundeinsatzzeit hinaus für jede weitere Woche.
Menge: 20,000 m

**1.1.17 Bauzaun aufstellen, vorhalten und entfernen**
Aufstellen, vorhalten und wieder entfernen eines
Bauzaunes aus mobilen Stahlrahmenelementen mit
Rundstahlfüllstäben, Stützfüßen aus Beton, inkl. aller
erforderlichen Verbindungen, Kupplungen u.s.w., für die
vereinbarte Ausführungsfrist einschließlich Anbringen
folgender Teile: Stand- oder Sicherungsleuchten
Die Auflagen der Genehmigungsbehörde sind zu
berücksichtigen.
Höhe: >/= 1,80 m
Für eine Grundeinsatzzeit von '12' Wochen.
Bauzaun-System: '.....'
Menge: 20,000 m

**1.1.18 Vorhalten des Bauzauns über Grundeinsatzzeit hinaus**
*** Bedarfsposition ohne GB
Vorhalten des vorbeschriebenen Bauzauns aus mobilen
Stahlrahmenelementen über die vereinbarte
Grundeinsatzzeit hinaus für jede weitere Woche.
Menge: 20,000 m

**1.1.20 Baustellen WC**
Toilettenkabine nach Vorschrift der
Arbeitsstättenverordnung  45 aufstellen, vorhalten,
unterhalten und wieder entfernen. Im Unterhalt ist das
Entleeren bei Bedarf bzw. Austausch der Kabine
enthalten. Nutzung erfolgt durch alle am Bauvorhaben
beteiligten Firmen.
Für eine Grundeinsatzzeit von '12' Wochen
Menge: 1,000 Stk

#### Abschnitt 1.2 Gerüst

**1.2.10 Gerüstturm in U-Form mit Fußgängertunnel**
Arbeits- und Schutzgerüste entsprechend DIN
18451,4420, 4422, den Richtlinien der VOB, den
Vorschriften der Bauberufsgenossenschaft sowie
dem Bundesverband- Gerüstbau, einrüsten,
vorhalten und nach Abnahme der Leistungen
wieder beseitigen, einschl. dem Verschließen der
entstandenen Gerüstankerlöcher.
Gebrauchsüberlassung: 12 Wochen Arbeits- und
Schutzgerüst
Gerüstbreite 1,00 m
Gerüsthöhe bis 12,0m
Gerüstlänge bis 7,0m
Menge: 2,000 Stk

#### Abschnitt 1.3 Doppelbalkonhälften

**1.3.10 Demontage der vorh. Balkone**
Abbruch der Geländer
  Abbruch Bodenbelag
  SIcherung der Balkontüren für Austritt
  Korrosionschutz der Randträger aufbringen
Menge: 8,000 Stk

**1.3.15 Planung**
Erstellung von Planunterlagen
- Entwurfsplanung
- Werkplanung
- prüffähige Statik
Menge: 1,000 Stk

**1.3.20 Lieferung / Montage**
rechteckige Doppelbalkonhälften mit Geländer eingepasst
in den vorh. Rahmen, Grundkonstruktion aus verzinkten
Profilen
ohne Stützen
Bodenbohlenbelag- WPC - 22m²
Geländer als Stabfüllung
Menge: 8,000 Stk

**1.3.30 Unterseite mit Glattblechkassette als Entwässerungselement**
Einfügen einer verzinkten duplexbeschichteten Rahmen-
und
Entwässerungskonstruktion.
Glattblechebene übernimmt Funktion der statischen
Tragkonstruktion gleichwertig zu neu erstellten
Balkonanlagen inkl. Wandanschlußwinkel gegen Schmutz in
der Fuge und Feuchtigkeitsanfall
auf die statischen Kragträger
Menge: 30,000 m²

**1.3.40 Zulage Vorposition**
Zulage für 1/2K Beschichtung als
Duplexkorrosions-schutz
und Glattblechunterseite in weiß
Menge: 30,000 m²

**1.3.45 Bodenplatte**
Ausführungd er Bodenplatte mit WPC.
(durchgeschraubte Befestigung)
Farbton nach Wahl AG
Menge: 30,000 m²

**1.3.50 Montage Edelstahlgeländer**
Balkongeländer für 8 Balkone bestehend aus :
Pfosten Ober - und Untergurt aus Flachstahl 40 x 10 mm
Füllung aus Flach 20 x 10 mm, Geländer (rund
Edelstahlhandlauf) durch
angeschweißte Ankerplatte am Geländerpfosten an der
Vorhandenen Stahlkonstruktion der Balkone befestigt .
! Montage mit vorgetztem Geländer um 8cm !
Menge: 36,000 lfm

**1.3.60 Balkontrennwand**
Balkontrennwand bestehend aus : Rahmen aus
Rechteckrohr 60 x 40 mm, Füllung Trespa Platte
Weiß 6 mm Stark, Größe Trennwand 2200 x 1250 mm.
Menge: 4,000 Stk

**1.3.65 Windschutzseitenwände**
Windschutzseitenwände 1,00x0,80m
Rahmen aus
Rechteckrohr 60 x 40 mm, Füllung Trespa Platte
Weiß 6 mm Stark
Menge: 4,000 Stk

**1.3.70 Blumenkastengitter**
8 Stück als Blumenkastengitter als Halterung für
Blumenkästen liefern und montieren.
Flachstahl 25x5mm verzinkt, grauton
ca. 20x20x200 cm.
Abschluss mit Winkelleisten bis Länge 2,00m
Vorhanden:
Menge: 16,000 lfm

**1.3.90 Rinne**
Neu umlaufende Rinnen aus C-Rahmenprofil liefern und
montieren
Menge: 36,000 lfm

**1.3.100 Lieferung und Montage von Fallrohre**
Einbinden der Entwässerung (FE) in der Bodenplatte
Lorox o. gleichwertiges Ablaufsystem
Montage von Fallrohre für Entwässerung und Einbinden in
Hauptleitung
Menge: 1,000 St

#### Abschnitt 1.4 Fenstergitter

**1.4.10 Demontage vorh. Fenstergitter**
Demontage vorh. Fenstergitter und Entsorgung
220cm x 120cm
Menge: 8,000 Stk

**1.4.20 Lieferung und Montage Fenstergitter 1,50 x 150**
Montage neuer Fenstergitter.
Aufmaß Vorort nach bauseitiger Laibungsdämmung.
Oberfläche: Feuerverzinkt
Querstreben: Flachstahl 40x8 mm (Ansichtsseite 8 mm),
Materialstärke 8 mm
Füllung: Rundstahl 12 mm, umlaufend im Rahmen
verschweißt
Fensterlaibung: Befestigungslaschen aus 25x50x40 mm
Winkel, mit je 10 mm Befestigungsbohrung,
Materialstärke 4mm
Menge: 8,000 Stk

#### Abschnitt 1.5 Stundenlohnarbeiten

**1.5.10 zus Arbeitsstunden**
Menge: 16,000 h

USt %: 19,00
